# Brunnenreinigung
Angebotsaufforderung (GAEB DA 2000 1.2, DA83)
Projekt: Brunnenr
Währung: EUR
Erstellt mit: G&W CALIFORNIA PRO, CALIFORNIA PRO, 17.10.2025

## LV 2026
Datum: 17.10.2025

### 1 Handreinigung Zierbrunnen

*Hinweis: Vorbemerkung*
Vorbemerkung

Die 9 per Hand zu reinigenden Brunnen befinden sich alle entlang bzw. nahe der Schloßstraße in Mülheim an der Ruhr und damit an einer Haupteinkaufsstraße in einer Fußgängerzone.
Aufgrund der örtlichen Gegebenheit sammelt sich jeden Tag viel Müll, vorwiegend Papier, Plastik und Glas, in den Brunnen an, der täglich aufgesammelt, abtransportiert und der Wiederverwertung gem. Kreislaufwirtschaftsgesetz zugeführt werden muss.
Dabei ist zu beachten, dass stets Rücksicht auf Fußgänger und Radfahrer genommen wird.

*Hinweis: Eignungsnachweise*
Eignungsnachweise

Mit Abgabe eines Angebotes wird der Bieter aufgefordert folgende Nachweise vorzulegen:

    - Formblatt 221 oder 222, ausgefüllt
    - Formblatt 224 (Angebot Lohngleitklausel), ausgefüllt
    - Eigenerklärung zum Nichtvorliegen von Ausschlussgründen
  (§§ 31, 35 UVgO, s. Anhang)
    - Belehrung der Ausführenden nach DGUV
    - die Ausführenden sind Mitarbeiter eines Entsorgungsfachbetriebes

**1.1 Handreinigung Zierbrunnen**
Handreinigung Zierbrunnen

Beseitigung von Unrat in den 9 Zierbrunnen auf der Schloßstraße in Handarbeit, einschl. Abtransport und Zuführung zur Wiederverwertung gem. Kreislaufwirtschaftsgesetz.

Abfallschlüssel: EAK Schlüsselnummer 20 01 01 (Papier und Pappe)
  20 01 02 (Glas)
  20 01 39 (Kunststoffe)

Zu reinigende Objekte: - Regenbaum
(s. Anlage Lageplan)  - 5 Bachläufe (Hopscotch, Sitzforum, Himmel und Hölle,
  Spielpyramide, Hütchenbrunnen)
        - Brunnen auf dem Kurt-Schumacher-Platz
        - Brunnen auf dem Viktoriaplatz
        - Säulenbrunnen

Tägliche Ausführung der Arbeiten (ausgenommen Sonn- und Feiertage).

Abrechnung gemäß Tagesberichten.

Ausführungszeitraum vom 01.01.2026 bis 31.12.2028.
Menge: 303,000 d
